# Umverlegung der 10 kV-Erdleitung zur Schachtschleuse
Angebotsaufforderung (GAEB DA XML 3.2, DA83)
Projekt: 813W0125B048
Währung: EUR
Nebenangebote zugelassen: ja
Auftraggeber: WSA MLK / ESK, Dienstort Minden, Am Hohen Ufer 1 – 3, 32425 Minden, Telefon 0571 64 58-0, E-Mail wsa-mlk-esk@wsv.bund.de
Erstellt mit: GXML Toolbox V3.3 R20210630, iTWO_64 V10.0.894, 06.01.2026

## 1 Umverlegung der 10 kV-Erdleitung zur Schachtschleuse
Datum: 06.01.2026

### Abschnitt 1 Allgemein

#### Unterabschnitt 1.1 Baustelleneinrichtung

**1.1.10 Baustelle einrichten Sämtl.LV-Abschn.*Zufahrt vorh.**
*** Pauschalposition
StL-Nr. 1910110711
Geräte, Werkzeuge und sonstige Betriebsmittel, die zur
vertragsgemäßen Ausführung der Bauleistungen erforderlich sind, auf die Baustelle bringen, bereitstellen und
soweit der Geräteeinsatz nicht gesondert vergütet
wird - betriebsfertig aufstellen einschl. der dafür
notwendigen Arbeiten. Die erforderlichen festen Anlagen
herstellen. Baubüros, Unterkünfte, Werkstätten, Lagerschuppen und dgl., soweit erforderlich, antransportieren, aufbauen und einrichten. Strom-, Wasser-, Fernsprechanschluss sowie Entsorgungseinrichtungen und dgl.
für die Baustelle, soweit erforderlich, herstellen. Bei
Bedarf Lagerplätze, sonstige Platzbefestigungen und
Wege im Baustellenbereich anlegen. Oberbodenarbeiten
einschl. Beseitigen von Aufwuchs für die Baustelleneinrichtung, soweit erforderlich, ausführen. Flächen beschaffen, sofern die vom AG zur Verfügung gestellten
nicht ausreichen. Kosten für Vorhalten, Unterhalten und
Betreiben der Geräte, Anlagen und Einrichtungen
einschl. Mieten, Pacht, Gebühren und dgl. werden nicht
mit dieser Pauschale, sondern mit den Einheitspreisen
der betreffenden Teilleistungen vergütet. Soweit nicht
für bestimmte Leistungen für das Einrichten der Baustelle gesonderte Positionen im Leistungsverzeichnis
enthalten sind, gilt die Pauschale
für alle Leistungen sämtlicher Abschnitte des Leistungsverzeichnisses.
Zufahrt zur Baustelle vorhanden.
Menge: 1,000 Psch
Leistungsbereichkatalog: 101

**1.1.20 Baustelle räumen Sämtl. LV-Abschn.**
*** Pauschalposition
StL-Nr. 1910111201
Baustelle von allen Geräten, Anlagen, Einrichtungen und
dgl. räumen. Benutzte Flächen und Wege entsprechend dem
ursprünglichen Zustand herrichten. Soweit nicht für
bestimmte Leistungen für das Räumen der Baustelle gesonderte Positionen im Leistungsverzeichnis enthalten
sind, gilt die Pauschale
für alle Leistungen sämtlicher Abschnitte des Leistungsverzeichnisses.
Menge: 1,000 Psch
Leistungsbereichkatalog: 101

**1.1.30 Bauzaun aufstellen und entfernen Zaunhöhe 2,0 m*Stahlgitter-FT**
StL-Nr. 1910120733
Bauzaun nach Unterlagen des AG einschl. der erforderlichen Tore und Pfosten standsicher aufstellen, während
der Bauzeit vorhalten und unterhalten sowie nach Beendigung der Bauzeit entfernen. 70 v.H. des Preises werden nach Aufstellen, der Rest nach Entfernen des Bauzaunes vergütet.
Zaunhöhe = 2,00 m.
Zaun aus Stahlgitter-Fertigteilen.
Menge: 150,000 m
Leistungsbereichkatalog: 101

### Abschnitt 2 Straßen- Wegeaufbruch

*Hinweis: Hinweis zu Abschnitt 2.1*
Die Breite des aufzunehmenden Wabenverbundpflasters beträgt 1,00 m

#### Unterabschnitt 2.1 6-Eck Wabenverbundpflaster

**2.1.10 Pflasterd.m.Betonpfl.-steinen aufn. 8 cm dick*ungeb. Fugenmat. ungeb. Bettung*Steine lagern Pflaster säubern**
Pflasterdecke mit Pflastersteinen aus Beton aufnehmen.
Vorhandene Bettung aufnehmen
Pflasterstein ca. 8 cm dick.
Mit Fugenfüllung aus ungebundenem Fugenmaterial.
Bettung aus ungebundenem Bettungsmaterial.
Steine innerhalb der Baustelle fördern, säubern und seitlich lagern.
Übriges Aufbruchgut nach Wahl des AN verwerten.
Menge: 55,000 m2

#### Unterabschnitt 2.2 Asphalt

**2.2.10 Asphaltbefestigung trennen Einzelfl.*schneiden Dicke ü. 6-12 cm**
StL-Nr. 231130383103
Asphaltbefestigung geradlinig trennen.
in Einzelflächen längs und quer zur Fahrbahnachse,
Trennen durch Schneiden.
Dicke der Asphaltbefestigung über 6 bis 12 cm.
Menge: 100,000 m
Leistungsbereichkatalog: 113

*Hinweis: Hinweis zu Position 2.2.20.*
Die Breite der aufzunehmenden Asphaltschicht beträgt 1,00 m

**2.2.20 Asphaltbefestigung aufnehmen Geh- und Radwege*mit SoB Dicke ü. 6-12 cm*Dicke ü. 5-10 cm Tiefe ü. 20-30 cm*Aufbr. Verw. AN**
StL-Nr. 2311302851313003
Asphaltbefestigung aufbrechen und aufnehmen.
Fläche = Geh- und Radwege.
Einschließlich Unterlage = Schicht ohne Bindemittel.
Dicke der Asphaltbefestigung über 6 cm bis 12 cm.
Dicke der gebundenen Befestigung über 5 bis 10 cm.
Gesamtaufbruchtiefe über 20 bis 30 cm.
Aufbruchgut nach Wahl des AN verwerten.
Menge: 50,000 m2
Leistungsbereichkatalog: 113

### Abschnitt 3 Erdarbeiten

#### Unterabschnitt 3.1 Kabelgraben herstellen und verfüllen

**3.1.10 Graben für Leitungen herst. eing. verd. Boden*Tiefe >0,75-1,00m Breite>0,30-0,50m*lag. i./ver.o.Lz Aushub verwerten**
StL-Nr. 24108222142102
Graben für Sickerleitungen, Druckleitungen, Kabel,
Leerrohre oder dgl. herstellen. Straßenaufbruch wird
gesondert vergütet. Abrechnung nach der Länge des
Grabens, gemessen in der Achse.
In eingebautem und verdichtetem Boden.
Grabentiefe über 0,75 bis 1,00 m.
Breite der Grabensohle über 0,30 bis 0,50 m.
Aushub zur Wiederverwendung innerhalb der Baustelle
lagern, nach Verlegen der Leitung in Graben oberhalb
der Leitungszone einbauen und verdichten einschl. ggf.
erforderlicher Wasserzugabe.
Zum Verfüllen nicht verwendeter Aushub nach Wahl des AN
verwerten.
Menge: 100,000 m
Leistungsbereichkatalog: 108

**3.1.20 Graben für Leitungen herst.*Tiefe >0,75-1,00m Breite>0,30-0,50m*lag.i./verd. Aushub verwerten**
StL-Nr. 24108222942202
Graben für Sickerleitungen, Druckleitungen, Kabel,
Leerrohre oder dgl. herstellen. Straßenaufbruch wird
gesondert vergütet. Abrechnung nach der Länge des
Grabens, gemessen in der Achse.
In gewachsenem Boden. Homogenbereiche 'Erd-A'

Grabentiefe über 0,75 bis 1,00 m.
Breite der Grabensohle über 0,30 bis 0,50 m.
Aushub zur Wiederverwendung innerhalb der Baustelle
lagern, nach Verlegen der Leitung in Graben
einschließlich Leitungszone einbauen und verdichten
einschl. ggf. erforderlicher Wasserzugabe.
Zum Verfüllen nicht verwendeter Aushub nach Wahl des AN
verwerten.
Menge: 65,000 m
Leistungsbereichkatalog: 108

**3.1.30 Graben für Leitungen herst.*Tiefe >1,25-1,75m Breite>0,30-0,50m*lag.i./verd. Aushub verwerten**
StL-Nr. 24108222962202
Graben für Sickerleitungen, Druckleitungen, Kabel,
Leerrohre oder dgl. herstellen. Straßenaufbruch wird
gesondert vergütet. Abrechnung nach der Länge des
Grabens, gemessen in der Achse.
In gewachsenem Boden. Homogenbereiche 'Erd-A'

Grabentiefe über 1,25 bis 1,75 m.
Breite der Grabensohle über 0,30 bis 0,50 m.
Aushub zur Wiederverwendung innerhalb der Baustelle
lagern, nach Verlegen der Leitung in Graben
einschließlich Leitungszone einbauen und verdichten
einschl. ggf. erforderlicher Wasserzugabe.
Zum Verfüllen nicht verwendeter Aushub nach Wahl des AN
verwerten.
Menge: 10,000 m
Leistungsbereichkatalog: 108

**3.1.40 Suchgraben herstellen*Hochspann.kabel Tiefe 0,5-1,0 m*Ohne Verbau Handschachtung*Verfüllen**
StL-Nr. 1620504091210110
Suchgraben zum Aufsuchen und Freilegen vorhandener
Leitungen herstellen, Aushub zur Wiederverwendung
seitlich lagern.
Baugrund 'eingebauter und verdichteter Boden'

Leitung = Hochspannungskabel.
Grabentiefe über 0,5 bis 1,0 m.
Ohne Verbau
Suchgraben in Handschachtung herstellen
Suchgraben mit seitlich gelagertem Aushub verfüllen.
Menge: 10,000 m
Leistungsbereichkatalog: 205

**3.1.50 Suchgraben herstellen*Hochspann.kabel Tiefe 0,5-1,0 m*Ohne Verbau Handschachtung*Verfüllen**
StL-Nr. 1620504091210110
Suchgraben zum Aufsuchen und Freilegen vorhandener
Leitungen herstellen, Aushub zur Wiederverwendung
seitlich lagern.
Baugrund 'gewachsener Boden, Homogenbereich Erd-A'

Leitung = Hochspannungskabel.
Grabentiefe über 0,5 bis 1,0 m.
Ohne Verbau
Suchgraben in Handschachtung herstellen
Suchgraben mit seitlich gelagertem Aushub verfüllen.
Menge: 10,000 m
Leistungsbereichkatalog: 205

**3.1.60 Suchgraben herstellen Tiefe 0,5-1,0 m*Ohne Verbau Handschachtung*Verfüllen**
StL-Nr. 1620504099210110
Suchgraben zum Aufsuchen und Freilegen vorhandener
Leitungen herstellen, Aushub zur Wiederverwendung
seitlich lagern.
Baugrund 'gewachsener Boden, Homogenbereich Erd-A'

Leitung 'LWL-Kabel'

Grabentiefe über 0,5 bis 1,0 m.
Ohne Verbau
Suchgraben in Handschachtung herstellen
Suchgraben mit seitlich gelagertem Aushub verfüllen.
Menge: 10,000 m
Leistungsbereichkatalog: 205

**3.1.70 Suchgraben herstellen Tiefe 0,5-1,0 m*Ohne Verbau Handschachtung*Verfüllen**
StL-Nr. 1620504099210110
Suchgraben zum Aufsuchen und Freilegen vorhandener
Leitungen herstellen, Aushub zur Wiederverwendung
seitlich lagern.
Baugrund 'gewachsener Boden, Homogenbereich Erd-A'

Leitung 'Kupfer-Kabel'

Grabentiefe über 0,5 bis 1,0 m.
Ohne Verbau
Suchgraben in Handschachtung herstellen
Suchgraben mit seitlich gelagertem Aushub verfüllen.
Menge: 10,000 m
Leistungsbereichkatalog: 205

**3.1.80 Kabelwarnband für Hochspann.kabel**
liefern und verlegen
Menge: 200,000 m

**3.1.90 Kabelwarnband**
für Kabel- /Schutzrohrtrasse
"LWL/Kupfer" verlegen

Hinweis:
Kabelwarnband mit Aufdruck "WSV"
wird vom AG geliefert
Menge: 150,000 m

**3.1.100 Kabelschacht**
- Geteilten  Kabelschacht aus Beton oder Kunststoff
- Brückenklasse  60
- Innenmaß 1,60 x 0,80 x 1,05 m (L x B x T)
- inkl. zwei Elemente zur Einführung von mindestens 4 Rohren (4 x 110 DN)
 - inkl. Elemente zur Einführung von Mehrfachrohr
(EVMR) 8x 50 DN
- inkl. Abdichtelement
- alle Einführungen sind abzudichten
Menge: 2,000 St

#### Unterabschnitt 3.2 Muffen- / Baugrube herstellen und verfüllen

*Hinweis: Standardleistungstext*
Die Standardleistungstexte aus dem Standardleistungsbuch (STLB) für das Bauwesen (Hochbau) enthalten im Gegensatz zum STLK-W keine Verben.
Zur Klarstellung der Beschreibungen von Teilleistungen (Positionen) aus den Standardleistungsbüchern für das Bauwesen wird darauf hingewiesen, dass bei allen Teilleistungen (Positionen), soweit nicht ausdrücklich anders beschrieben, die zur Erreichung des dort beschriebenen Erfolgs notwendige Handlungen mitgeschuldet sind.
Insbesondere sind z.B.
- Lieferung und betriebsfertige Montage bzw.
- Lieferung, Montage und betriebsfertige Montage bzw.
- Lieferung, Montage und Verlegung
mit in die jeweiligen Angebotspreise einzurechnen.

**3.2.10 Muffengrube**
Erstellung von Muffengruben und wiederverfüllen.
Abmessung: 2,50m x 1,50m x 0,90m
teils maschinell, teil Handschachtung
Homogenbereich Erd-A
Menge: 2,000 St

**3.2.20 Baugrube**
Erstellung von Baugrube für Kabelschacht siehe
Position 3.1.100.
teils maschinell, teil Handschachtung
Homogenbereich Erd-A
Baugrube während derBauphase in bautechnischer und verkehrstechnischer Hinsicht fachgerecht sichern
Nach Fertigstellung der Montage: Oberfläche wieder herstellen
Überschüssigen Aushub in das Eigentum des AN übernehmen
und schadlos entsorgen
Menge: 2,000 St

### Abschnitt 4 Elektroarbeiten

#### Unterabschnitt 4.1 EVU

**4.1.10 Absprache mit dem zuständigen Netzbetreiber**
Absprache mit dem zuständigen Netzbetreiber. Diese Absprachen sind mit dem AG abzustimmen und alle notwendigen Dokumente sind in schriftlicher Form als Kopie dem AG vorzulegen.
Abrechnung erfolgt nach Nachweis der angefallenen Stunden.
Menge: 2,000 h

**4.1.20 Verkehrsrechtliche Anordnung einholen**
*** Pauschalposition
Verkehrsrechtliche Anordnung für Einrichtung und Be-
trieb der Verkehrssicherung sämtlicher Abschnitte des
Leistungsverzeichnisses bei der Stadt Minden einholen und die dazu erforderlichen Unterlagen erstellen. Erforderliche Ortsbesichtigungen zur Erstellung der Planunterlagen durchführen. Diese sind dem AG vorzulegen.
Alle anfallenden Gebüren und Nebenarbeiten sind in dieser Position mit einzurechnen.
Menge: 1,000 Psch

**4.1.30 Vor Ort Termin mit dem EVU**
Vor Ort Besichtigung mit dem zuständigen EVU für den notwendigen Anschluss des Baustroms für die Spannungsversorgung während der gesamten Baumaßnahme.
Abrechnung erfolgt nach Nachweis der angefallenen Stunden.
Menge: 2,000 h

**4.1.40 Antragsunterlagen aufstellen Leistungen LV*Energieversorgung PDF, Version A-1**
*** Pauschalposition
StL-Nr. 14202983112000
Unterlagen für Beantragung von Ver- und
Entsorgungsanschlüssen gemäß den geltenden Richtlinien der Versorgungsunternehmen aufstellen
für alle Leistungen des LV
für Energieversorgung
Lieferung im Archiv-/Druckformat = PDF, Version A-1
Menge: 1,000 Psch
Leistungsbereichkatalog: 202

**4.1.50 Errichterbestätigung**
*** Pauschalposition
Für die aufgeführten Leistungen bzw. errichteten Anlagen ist in Ergänzung zu den notwendigen Konformitätserklärungen eine Errichterbescheinigung vorzulegen. Darüber hinaus ist diese Erklärung von allen beteiligten Firmen/Gewerken gegenzuzeichnen.
Menge: 1,000 Psch

#### Unterabschnitt 4.2 Fernmeldekabel, LWL

**4.2.10 Verbindungsmuffe LWL**
Fachgerechte Montage von LWL-Haubenmuffe als VM
inkl. Verspleißen von 72 Fasern miteinander.

Insgesamt sind hier 72 Spleiße zu machen.

Darin enthalten:
-  Drei 24-faserige Hauptkabel in die Haubenmuffe einführen.
- Führen eines Spleißprotokolls
- Aufnahme aller Längen (Kabelaufdruck bei Austritt aus Rohr, Kabelaufdruck bei Einführung in Muffe und Wert Einlegemessband) ins Spleißprotokoll
- Bei allen Spleißen muss die Dämpfung gemessen und dokumentiert werden.
- An jeder Muffe sind 20 m (2 x 10 m) Vorratslänge abzulegen und mit zweiteiligem Multiflexrohr zu sichern.
- Fotodokumentation der Muffe im Schacht.
In der VM werden die Kupferdoppeladern des Hauptkabels miteinander verbunden.

Montagehinweis:
Die LWL - Haubenmuffe ist betriebsbereit gem. Montagevorschrift zu montieren / zu öffnen* .
Folgende Leistungen sind zu erbringen:
- Absetzen der LWL - Kabel
- Absetzen und Fixieren der Bündeladern
- Montieren der Kabelabfangung
- Durchverbinden der CU-Adern ( wenn vorhanden )
- Durchverbinden des Alu-Schichten-bzw. Stahlwellmantels
- Kennzeichnen der Adern
- Spleißen der Fasern mittels Fusionsschweißgerät,  Spleißdämpfung < 0,1 dB. Beträgt die Spleißdämpfung mehr als  <  0,1 dB ist der Spleiß zu wiederholen.
- Bei allen Spleißen muß die Dämpfung gemessen und dokumentiert werden.
- Ablegen der Fasern in Spleißkassetten
- Spleißstellen mit Spleißschutz versehen
- Schließen der Haubenmuffe
- Ablegen und Fixieren der Haubenmuffe im Kabelschacht (senkrecht)
- An der Haubenmuffe sind 20m (2x10m) Vorratslänge abzulegen und mit zweiteiligen Multiflexrohr zu sichern.
- Haubenmuffe einsanden und mit Beton-/Gehwegplatten (40x40) sichern/bedecken.
- Verschließen der Rohrenden DN40/50 in den Muffengruben nach Montage der Haubenmuffen mit Einzelabzugsdichtungen (EZA)
- Fotografieren der Muffengruben mit Umgebung, digital, Datenformat *. jpg.
- Anfertigen eines Haubenmuffen - Dokumentationsblattes mit Angabe der Innenmetrierung an den Faserspitzen in Form der eingeklebten Papiermessstreifen sowie Angabe der letzten Aufdrucke auf dem Kabelmantel nach dem Absetzen des Kabels. (Aussenmetrierung)
Menge: 2,000 St

**4.2.20 Einblasen 24-faseriges LWL-Kabel**
*** Pauschalposition
In einem Strang des Mehrfachrohres
Darin enthalten:
- Erstellung eines Einblasprotokolls
- max. Druck 1, 0MPa
- unter Verwendung von Gleitmittel mit Telekomzulassung
- Verschließen des Rohres im Kabelschacht mit
Halbrohr-Muffen und Einzelzugabdichtungen nach
  Montage der LWL-Muffen
Menge: 1,000 Psch

**4.2.30 Einblasen 24-faseriges LWL-Kabel**
*** Pauschalposition
In einem Strang des Mehrfachrohres
Darin enthalten:
- Erstellung eines Einblasprotokolls
- max. Druck 1, 0MPa
- unter Verwendung von Gleitmittel mit Telekomzulassung
- Verschließen des Rohres im Kabelschacht mit
Halbrohr-Muffen und Einzelzugabdichtungen nach
  Montage der LWL-Muffen
Menge: 1,000 Psch

**4.2.40 Beiblasen 24-faseriges LWL-Kabel**
*** Pauschalposition
In  Strang des Mehrfachrohres laut Position 4.2.60
Darin enthalten:
- Erstellung eines Einblasprotokolls
- max. Druck 1, 0MPa
- unter Verwendung von Gleitmittel mit Telekomzulassung
- Verschließen des Rohres im Kabelschacht mit
Halbrohr-Muffen und Einzelzugabdichtungen nach
  Montage der LWL-Muffen
Menge: 1,000 Psch

**4.2.50 LWL-Außenkabel liefern**
LWL-Außenkabel DIN VDE 0888-3 (VDE 0888-3), als Einmodenfaser, Einmodenfaser OS 1a, DIN EN 50173-1 (VDE 0800-173-1),  A-DOF(ZN) (L) 2Y 6x4 E9/125 0,36 F LG +CU2Y 1x2x0,6, Wellenlänge 1310 nm, Dispersion 3,5 ps/nm x km.
Menge: 450,000 m

**4.2.60 Erdverlegbares Mehrfachrohr (EVMR) 1x 2 x 50**
- PE-HD Kabelschutzrohre, DIN 8074 / 8075 liefern
- bestehend aus 2 miteinander verbundenen Rohren (fester Steg oder Band)
- Durchmesser x Wandstärke je Rohr  50  x  4,6  mm
- Farbe ähnlich RAL 9005 oder 9011 (Tiefschwarz oder  Graphitschwarz )
- mit Gleitrippen, innen
- mit Aufdruck
"unterschiedliche farbliche Kennunglinie"
-  Zulassung Deutsche Telekom
- nach TR Kom-Netz WSV, Teil IV Abschnitt 9.11
Menge: 150,000 m

**4.2.70 Kabelerkennungsbänder**
Kabelerkennungsbänder aus Kunststoff
.- Grösse: Dem Kabelquerschnitt angemessen und lesbar
- Farbe: schwarz, Schrift weiss graviert
- Schriftgrösse: Dem Kabelerkennungsband angemessen und lesbar
- Anbringung an jedem Kabelende,vor und hinter Kabelmuffen
- nach Angabe des AG beschriften
Menge: 12,000 St

#### Unterabschnitt 4.3 Fernmeldekabel, Kupfer

**4.3.10 Muffenmontage**
Muffenverbindung herstellen mit VASM-B 190 (3/6)

Gemäß Ausführungsbeschreibung:

Herstellen einer Muffenverbindung mit Schrumpfgarnituren zwischen bewehrten, metallischen und papierisolierten Fernmeldekabeln und Multisystemkabeln, bzw. zwischen den jeweiligen Kabelarten untereinander inkl. aller vorbereitenden Arbeiten am Kabel wie schneiden, absetzen, durchkontaktieren der Bewehrungen, Kabelmäntel, Schirmdrähte, Schichtenmäntel usw. inkl. durchschalten der Kupferadern (Schleudern mit Spitzverlötung)

inkl. Montage einer Schrumpfmuffe, nach Herstellerangaben
inkl. Lagern/Ablegen der Muffe
VASM-B als Innenmuffe und einer Schrumpfschutzmuffe VASS
z.B. Fab. Tyco  oder gleichwertig.
Menge: 2,000 St

**4.3.20 Fernmeldekabel**
A-2YF(L)2YBd Fernmelde-Außenkabel, nach DIN VDE 0816, Schichtenmantel, gefüllt, längswasserdicht
nach DIN VDE 0816
A-2YF(L)2Y 100 x 2 x 0,8
Menge: 150,000 m

**4.3.30 Kabelerkennungsbänder**
Kabelerkennungsbänder aus Kunststoff
.- Grösse: Dem Kabelquerschnitt angemessen und lesbar
- Farbe: schwarz, Schrift weiss graviert
- Schriftgrösse: Dem Kabelerkennungsband angemessen und lesbar
- Anbringung an jedem Kabelende,vor und hinter Kabelmuffen
- nach Angabe des AG beschriften
Menge: 4,000 St

#### Unterabschnitt 4.4 Mittelspannungskabel

**4.4.10 Übergangsmuffe Uo/U 6/10kV Um 12kV NA2XS2Y 3x1x185RM/25 Uo/U 6/10kV Um 12kV N2XS2Y 3x1x185RM/25**
STLB-Bau 2024-04 052
Übergangsmuffe für Kabel Uo/U 6/10 kV, Um 12 kV, NA2XS2Y 3 x 1 x 185 RM/25, zur Verbindung mit Kabel, Uo/U 6/10 kV, Um 12 kV, N2XS2Y 3 x 1 x 185 RM/25, einschl. systemgebundenem Zubehör.
Menge: 2,000 St
Leistungsbereichkatalog: 052

**4.4.20 Kabel Uo/U 6/10kV Um 12kV NA2XS2Y 3x1x185RM/25 verlegen Gräben Abdeck.**
STLB-Bau 2024-04 052
Kabel DIN VDE 0276-620 (VDE 0276-620), Uo/U 6/10 kV, Bemessungsspannung Um 12 kV, NA2XS2Y 3 x 1 x 185 RM/25, Al-Zahl 1611, Cu-Zahl 849, in verseilter Ausführung, in vorh. Gräben verlegen, Abdeckungen und Grabenverfüllungen werden gesondert vergütet.
Menge: 180,000 m
Leistungsbereichkatalog: 052

#### Unterabschnitt 4.5 Inbetriebnahme

**4.5.10 Erstellen eines Prüfspezifikations- / Funktionsprotokolls**
*** Pauschalposition
Erstellen eines Prüfspezifikations- / Funktionsprotokolls der Anlage mit allen geforderten Funktionen. Diese ist im Vorfeld dem AG schriftlich vorzulegen und wird vom AG freigeben
DIN VDE 0278-629.
Menge: 1,000 Psch

**4.5.20 Inbetriebnahme**
*** Pauschalposition
Erstellen eines Inbetriebnahmeprotokolls der Anlage mit allen geforderten Funktionen, sowie der Signalcheck der Ein- und Ausgänge der Anlage.
Menge: 1,000 Psch

**4.5.30 OTDR-Messung**
*** Pauschalposition
Rückstreumessung mittels OTDR-Messgerät zur Messung der Streckendämpfung. Dabei sind beide Teilstrecken getrennt und von beiden Seiten zu messen.
Die Messungen haben wie folgt zu erfolgen:

 • 1000 Meter Vor- und Nachlauffasern
 • Messung muss beidseitig und auf allen Fasern erfolgen
 • Bei den Wellenlängen  1310  und  1550  nm

- Aufnahme und Dokumentation der Messwerte
Die Vorgaben der Technischen Richtline Kom-Netz WSV Teil IV müssen beachtet werden.
Die Dokumentation ist einmal in Papierform (Meßdiagramme und Ereignistabellen) in DINA 4-Ordner, sowie einmal digital als sor-Datei zu liefern.
Menge: 1,000 Psch

**4.5.40 Dokumentation LWL-Kabel**
*** Pauschalposition
Dokumentation des LWL-Kabels liefern.

Darin enthalten:
- OTDR-Messung (Messdiagramm)
- Ereignistabelle
- Schachtpläne
- Betriebslängenplan
- Datenblätter der eingesetzten Komponenten, wie Muffen usw.

Die Dokumentation ist in Papierform in vierfacher Ausfertigung zu liefern.
Lieferung in Dateiform als PDF und zusätzlich in folgenden Formaten:
- OTDR-Messung als sor-Datei
- Betriebslängenplan als Exel-Datei (Vorlage von AG)
- Schachtplan/Karte als Exel-Datei (Vorlage von AG)
Menge: 1,000 Psch

### Abschnitt 5 Pflaster- und Asphaltarbeiten

*Hinweis: Hinweis zu Abschnitt 5.1*
Pflasterarbeiten sind mit den Steinen aus der Position 2.1.10. durchzuführen.

#### Unterabschnitt 5.1 Pflasterarbeiten (6-Eck Wabenverbundpflaster)

**5.1.10 Pflasterd. a. Betonst. d. AG herst. Rad- und Gehwege*Pflaster gelagert Bett.0/4 30 v. H.*Fuge 0/4**
Pflasterdecke aus Betonsteinen des AG herstellen.
In Verkehrsflächen für Rad- und Gehwege.
Pflastersteine gelagert innerhalb der Baustelle aufnehmen und fördern.
Ersatzsteine bis zu 5 v.H. der Fläche liefern.
Bettung aus Baustoffgemisch 0/4 herstellen, Anteil an Körnung unter 2 mm max. 30 Massenprozent, E CS35, C 90/3.
Fuge mit Baustoffgemisch 0/4, GU, F, E CS35, C 90/3,
Fugenmaterial einarbeiten und einschlämmen, Fugenschluss durch Einfegen und Einschlämmen herstellen.
Verband 'Sechskant-Vollverbund'
Menge: 55,000 m2

**5.1.20 Pflastersteine zuarbeiten aus Beton*Dicke 6-8 cm**
StL-Nr. 231151950101
Pflastersteine auf Passmaß trennen und Pflastersteine
an Kanten und Einfassungen oder an Aussparungen und
Einbauten über 1,00 m2 Einzelgröße zuarbeiten, nassschneiden oder behauen.
Das Zuarbeiten, Nassschneiden oder Behauen der Pflastersteine an Aussparungen und Einbauten bis zu 1,00 m2
Einzelgröße wird gesondert vergütet.
Art = Pflastersteine aus Beton.
Dicke 6 bis 8 cm.
Menge: 55,000 m
Leistungsbereichkatalog: 115

#### Unterabschnitt 5.2 Asphaltarbeiten

**5.2.10 Asphalttragsch. aus AC 22 T L herst Geh- und Radwege*Dicke 8 cm Bitumen 70/100**
Asphalttragschicht aus Asphalttragschichtmischgut
AC 22 T L herstellen. Anlieferung des Asphaltmischguts
in thermoisolierten Transportbehältern.
In Verkehrsflächen für Geh- und Radwege.
Einbaudicke = 8 cm.
Einbaubreite = ca. 1,00 m
Bindemittel = 70/100.
Liefern, einbauen und verdichten.
Menge: 50,000 m2

**5.2.20 Unterlage reinigen Asphaltbefestig.**
StL-Nr. 231130581000
Unterlage reinigen. Anfallendes Kehrgut nach Wahl des
AN verwerten.
Unterlage = Asphaltbefestigung.
Menge: 50,000 m2
Leistungsbereichkatalog: 113

**5.2.30 Bitumenemulsion aufsprühen Geh- und Radwege C40B5-S*Menge 300 g/m2 vor A.deckschicht**
StL-Nr. 23113063390233
Bitumenemulsion zur Herstellung des Schichtenverbundes
aufsprühen.
Auf Verkehrsflächen für Geh- und Radwege.
Unterlage 'Asphaltbefestigung'

Bindemittel = C40B5-S.
Bindemittelmenge = 300 g/m2.
Vor Einbau Asphaltdeckschicht.
Menge: 50,000 m2
Leistungsbereichkatalog: 113

**5.2.40 Asphaltdecksch. aus AC 5 D L herst. Geh- und Radwege*Dicke 2 cm Bitumen 70/100**
StL-Nr. 2311336813100000
Asphaltdeckschicht aus Asphaltbeton für Asphaltdeckschichten AC 5 D L herstellen. Anlieferung des
Asphaltmischguts in thermoisolierten
Transportbehältern.
In Verkehrsflächen für Geh- und Radwege.
Einbaudicke = 2 cm.
Bindemittel = 70/100.
Menge: 50,000 m2
Leistungsbereichkatalog: 113

**5.2.50 Naht in Asphaltschicht herst. Naht ADS*Längs-/Quernaht Kantenandrückroll*Bitumen heiß Dicke ü.1,5-2,5cm**
StL-Nr. 23113907131301
Naht in Asphaltschicht herstellen.
Naht in Asphaltdeckschicht.
Längs- und Quernaht.
Herstellung der Nahtflanke durch Kantenandrückrolle.
Heiß aufzubringendes Straßenbaubitumen auf die Nahtflanke volldeckend auftragen oder anspritzen, Menge
50g/m je cm Schichtdicke.
Dicke der Schicht über 1,5 bis 2,5 cm.
Menge: 100,000 m
Leistungsbereichkatalog: 113
